# Fliesenarbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Fliesen
Datum: 15.04.26

### Titel 1 Fliesenarbeiten

*Hinweis*
Technische Vorbemerkungen
- Fliesen- und Plattenarbeiten DIN 18352 -
- Abdichtung von Innenräumen DIN 18534 -

1. Allgemeines
Die Fliesenarbeiten umfassen keramische Bodenbeläge und
Wandbekleidungen in den Bädern.

2. Grundlagen
Der Untergrund Boden besteht aus Bestandsestrich.
Die Wänder sind Mauerwerk verputzt und GKBI.

3. Sonstiges
Es sind für Grundierung, Verbundabdichtung,
Dünnbettmörtel und die Verfügung Materialen im
System eines Herstellers zu verwenden.

4. Ausführung
a) Verlegung
Wand- und Bodenbeläge sind entsprechend der
Verlegepläne des Architekten mit durchlaufenden Fugen
und im Fugenschnitt zu verlegen. Die Fliesen sind vom
Verlegeausgangspunkt in den jeweiligen Räumen
auszumitteln. Ein erhöhter Arbeitsaufwand bei der
Verlegung und ein erhöhter Materialverbrauch aufgrund
des Verschnitts an Wand-/Bodenanschlüssen, Einbauten,
Belagsabschlüssen usw. ist in die nachfolgenden
Einheitspreise einzukalkulieren. Eine gesonderte
Vergütung erfolgt nicht.

b) Ebenheitstoleranzen
Es werden erhöhte Anforderungen an die Ebenheit der
Fliesen an Böden und Wänden gemäß DIN 18202,
Tabelle 3, Zeile 4, gestellt.

c) Fugen / Verfugung
Der Farbton des Fugenmörtels ist in der Bemusterung,
vor Beginn der Arbeiten, gemeinsam mit dem AG und
Architekten festzulegen.

Auf eine sorgsame und exakte Ausführung der Fugen ist
zu achten. Die Fugen des Wand- und des Bodenbelags
sind durchlaufend herzustellen.

Das Verfugen der Wand- und Bodenbeläge hat so zu
erfolgen, dass eine einwandfreie Verbindung des
Fugenmörtels mit dem Verlegemörtel gewährleistet ist.
Eingedrungener Verlegemörtel ist auf den Fugenkammern
zu entfernen.

Die von anderen AN lose angebrachten Dosen oder
Installationsteile sind vom AN Fliesen auf Fugenkreuz
oder Fugenmitte einzuarbeiten.

Die erforderlichen Dehnfugen sind fachgerecht und so
schmal wie möglich auszubilden und mit fungiziden,
dauerelastischen Mitteln auszuspritzen. Unterhalb der
elastischen Fugenmasse ist ein Klebestreifen zur
Verhinderung einer Dreiflankenhaftung einzusetzen.
Farbton entsprechend dem Fugenmörtel.

d) Schutzmaßnahmen
Alle sichtbaren Teile und Flächen wie z.B. Türen,
Zargen, Rohrleitungen, Installationskanäle,
Verglasungen etc. sind während der Ausführung der
Fliesenarbeiten vor Verschmutzungen und Beschädigungen
aller Art sorgfältig zu schützen. Dies ist in die
Einheitspreise einzukalkulieren.

#### Untertitel 1.1 Untergrund vorbereiten

**1.1.10 Untergrund reinigen lose Verunreinigung**
Reinigen des Untergrundes aus Estrich,
von grober Verschmutzung, für Fliesenarbeiten,
Untergrund waagerecht, Ausführung auf Anordnung
des AG, anfallende Stoffe werden Eigentum des
AN und sind Fachgerecht zu entsorgen.
Zu bearbeiten sind bis 10 % der Gesamtfläche,
abgerechnet wird die Gesamtfläche.
Menge: 257,000 m2

**1.1.20 Randdämmstreifen entfernen**
*** Bedarfsposition ohne GB
Randstreifenüberstand von Dämmschichten
anderer AN oberflächenbündig abschneiden,
anfallende Stoffe werden Eigentum des AN
und sind Fachgerecht zu entsorgen.
Menge: 10,000 m

**1.1.30 Untergrund spachteln Boden**
Untergrund spachteln, Boden aus Estrich,
Untergrund waagerecht, zum Ausgleich von Unebenheiten,
für Bodenbeläge im Dünnbettverfahren, Dicke bis 3 mm
im Mittel, Ausführung nach besonderer Anordnung des AG.
Menge: 143,000 m2

**1.1.40 Untergrund spachteln Wand**
Spachteln von Unebenheiten, wie Vorposition,
jedoch: an Wänden, Untergrund senkrecht.
Wände aus Mauerwerk & GK

In WC und Fliesenspiegel Küche & Abstellraum
Menge: 114,000 m2

#### Untertitel 1.2 Abdichtungsarbeiten

**1.2.10 Untergrund Boden grundieren**
Grundieren des Untergrundes, Böden aus Estrich,
Untergrund waagerecht, mit Voranstrich aus
Kunststoffdispersion auf Acrylat-Basis.
Menge: 143,000 m2

**1.2.20 Untergrund Wand grundieren**
Grundieren des Untergrundes, Wände aus
Gipsplatten und Mauerwerk verputzt.
Untergrund waagerecht, mit Voranstrich aus
Kunststoffdispersion auf Acrylat-Basis.
Menge: 114,000 m2

**1.2.30 Durchdringung Dichtmanschette bis d 50 mm**
*** Bedarfsposition ohne GB
Dichtmanschette, flexibel, mit Gummierung,
wasserundurchlässig, zum Einbau in frisch
aufgetragene Verbundabdichtung eingelegte
Dichtmanschette überspachteln.
Querschnitt der Durchdringungen bis 50 mm.
Menge: 62,000 St

**1.2.40 Durchdringung Dichtmanschette über d 50 bis 100mm**
*** Bedarfsposition ohne GB
Dichtmanschette, flexibel, mit Gummierung,
wasserundurchlässig, zum Einbau in frisch
aufgetragene Verbundabdichtung eingelegte
Dichtmanschette überspachtel.
Querschnitt der Durchdringungen über 50 bis 100mm.
Menge: 44,000 St

**1.2.50 Durchdringung Klebeflansch**
*** Bedarfsposition ohne GB
Anschließen der Verbundabdichtung an Durchdringungen
für Rohrleitungen mit Klebeflansch, einschl. Verstärken
mit Werkstoff wie vorhandene Abdichtung.
Querschnitt der Durchdringungen bis 150 mm.
Menge: 5,000 St

#### Untertitel 1.3 Fliesen

**1.3.10 Bodenbelag Fliesen 30x30 cm Dünnbett**
Bodenbelag aus Fliesen aus Feinsteinzeug, 1. Sorte
gemäß DIN18155
Bewertungsgruppe Rutschgefahr R 10 B gemäß BGR 181,
Nennmaß rektifiziert 30x30 cm
Oberfläche eben, Farbton Anthrazit nach Wahl AG,
auf Boden aus Estrich
Untergrund senkrecht, Verlegung nach Herstellerangaben
im Dünnbettverfahren
nach DIN 18157 mit einem kunststoffvergüteten
hydraulischen Dünnbettmörtel gemäß EN 12004
Klasse C2TE, chromatarm, verlegen im Fugenschnitt
verfugen durch Einschlämmen mit farbigem Zementmörtel,
Farbton entsprechend der Fliesenfarbe, PCI 47,
anthrazit
Fugenbreite 3 mm.

Verlegemuster siehe Fliesenspiegel.

Planungsgrundlage: Vitra Dotti, dark grey oder
gleichwertig.
Menge: 143,000 m2

**1.3.20 Wandbelag Fliesen 10x10 cm Dünnbett**
Wandbelag aus Fliesen aus Steinzeug, 1. Sorte gemäß
DIN18155
Nennmaß rektifiziert 10x10 cm
Oberfläche eben, Farbton weiß glänzend, nach Wahl AG,
verklebt auf Wand aus Gipsplatten, Mauerwerkt verputzt
Untergrund senkrecht, Verlegung nach Herstellerangaben
im Dünnbettverfahren
nach DIN 18157 mit einem kunststoffvergüteten
hydraulischen Dünnbettmörtel gemäß EN 12004
Klasse C2TE, chromatarm, verlegen im Fugenschnitt
verfugen durch Einschlämmen mit farbigem Zementmörtel,
Farbton entsprechend der Fliesenfarbe  PCI 47,
anthrazit
Fugenbreite 3 mm.

Fliesenhöhe unterschiedlich ca. 2m im WCs und 0,65 in
Küche. Verlegemuster siehe Fliesenspiegel.

Planungsgrundlage: Villeroy & Boch, Architectura 3.0,
Coral Red C335 & Calming Green C357 oder gleichwertig
Menge: 114,000 m2

**1.3.30 Anarbeiten Wandbelag Durchdringung bis d 50mm**
Anarbeiten des Wandbelages an Durchdringungen,
Durchmesser bis 50 mm.
Menge: 62,000 St

**1.3.40 Anarbeiten Wandbelag Durchdringung 50-100mm**
Anarbeiten des Wandbelages an Durchdringungen,
Durchmesser über 50 bis 100 mm.
Menge: 44,000 St

**1.3.50 Aussparung Wandbeläge**
Herstellen von Aussparungen im Belag, wie Öffnungen o.
ä.
von mehr als 0,1 m2 Einzelgröße, für Revisionsrahmen
u.ä.
Menge: 10,000 St

**1.3.60 Winkelschiene**
Winkelschiene, Edelstahl, ca. 40x12x2 mm,
scharfkantig, zum Einbau in Türbereichen am Übergang
zu bauseitigen Belägen, Einzellänge ca. 0,60 bis 1,01
m,
einschl. Befestigung, Verfüllen mit Ausgleichmasse und
Anschuss an zuvor beschriebenes Dichtungssystem.
Produkt Schlüter Schiene oder gleichwertig.
Menge: 17,000 m

**1.3.70 Kantenschutzprofile Wandecken und Abschlüsse**
Kunststoff Kantenschutzprofile für Wandecken, Ablagen
und Abschlüsse liefern und nach Angaben
des Hersteller oberflächenbündig einbauen.
Farbton nach Wahl AG

Fabrikat und
Produkt:....................................
Menge: 96,000 m

**1.3.80 Dehnungsfuge Boden/Wand B 5mm T 5mm ausbilden füllen Fugendichtstoff**
Dehnungsfuge als Randfuge im Bodenbelag,
Fugenbreite 5 mm, Fugentiefe 5 mm, ausbilden und
füllen,
mit geeigneter dauerelasticher Dichtungsmasse auf
Thiokolbasis, beständig gegen Öle und Fette, einschl.
Fugenunterfüllung und Fugenvorbehandlung nach
Vorgabe Dichtstoffhersteller, Farbton wie Verfugung
Belag.
Menge: 160,000 m

**1.3.90 Fugen mit Silikon elastisch verfugen**
Eck-, Anschluss- und Bewegungsfugen im Fliesenbelag
und Fugen an Einbauteilen mit Silikondichtmasse
nach Angaben des Herstellers verfügen.
Fugenbreite: bis 10mm.

Produkt:............................................
Menge: 273,000 m

#### Untertitel 1.4 Sockelleisten

**1.4.10 Fliesensockel 10/30 cm**
Fliesensockel wie Wandfliese,
Nennmaß 10 / 30 cm,
auf Wand aus Gipsputz und Gipskarton,
Untergrund senkrecht, als Sockel,
Einbau ohne Unterschnitt, einschl. Eckausbildungen,
Verlegung nach Herstellerangaben im Dünnbettverfahren
nach DIN 18157 mit einem kunststoffvergüteten
hydraulischen Dünnbettmörtel gemäß EN 12004
Klasse C2TE, chromatarm,
Farbton entsprechend der Fliesenfarbe,
Fugenbreite 3 mm,
Sockelhöhe ca. 60 mm über OKFFB.
Menge: 160,000 m

#### Untertitel 1.5 Sonstiges

**1.5.10 Schutzabdeckung Bodenbelag herstellen, Wollfilzpappe**
Schutzabdeckung herstellen, staubdicht, als Schutz der
eigenen Arbeit nach Fertigstellung, aus Trennlage und
Wollfilzpappe, Masse 400 g/m2, auf Fliesen, an
begrenzende Bauteile an arbeiten.
Ausführung nur auf besondere Anweisung der Bauleitung.
Menge: 143,000 m2

**1.5.20 Reservefliese Bodenbelag liefern**
*** Bedarfsposition ohne GB
Ein Paket Reservefliesen und -platten
des Bodenbelages nur liefern, einschl.
befördern der Fliesen in vom AG
vorgesehenen Raum.
Menge: 1,000 St

**1.5.30 Reservefliese Wandbekleidung liefern**
*** Bedarfsposition ohne GB
Ein Paket Reservefliesen und -platten
der Wandbekleidung nur liefern, einschl.
befördern der Fliesen in vom AG
vorgesehenen Raum.
Menge: 2,000 St

### Titel 2 Stundenlohnarbeiten

*Hinweis*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

#### Untertitel 2.1 Stundenverrechnungssätze

**2.1.10 Facharbeiter**
Stundenverrechnungssatz für einen Facharbeiter.
Menge: 5,000 h

**2.1.20 Helfer/-in**
Stundenverrechnungssatz für einen Helfer.
Menge: 5,000 h

USt %: 19,00
